# Abbruch / Entkernung
Angebotsaufforderung (GAEB DA XML 3.2, DA83)
Projekt: byndl-MUSTER-EFH
Währung: EUR
Erstellt mit: byndl, byndl Bauplattform (byndl.de), 16.10.2026

## ABBR Leistungsverzeichnis Abbruch / Entkernung
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, ATV DIN 18299 (Allgemeine Regelungen für Bauarbeiten jeder Art) und ATV DIN 18459 (Abbruch- und Rückbauarbeiten); Tätigkeiten mit Asbest nach Gefahrstoffverordnung und TRGS 519, Ausbau künstlicher Mineralfasern alter Art nach TRGS 521; Getrennthaltung, Verwertung und Beseitigung der Abfälle nach Kreislaufwirtschaftsgesetz, Gewerbeabfallverordnung, Abfallverzeichnis-Verordnung (AVV) und Nachweisverordnung, für asbesthaltige Abfälle nach LAGA-Mitteilung M 23. Vertragsgrundlage ist der byndl-Werkvertrag zum Pauschalfestpreis in Anlehnung an die VOB/B.
MATERIAL/SYSTEM: Selektiver, staubarmer Rückbau von Hand und mit elektrischen Abbruchhämmern, Wandsäge für Trennschnitte und Industriesaugern; in den Schadstoffbereichen ausschließlich Industriesauger bzw. Entstauber der Staubklasse H. Gefährliche Abfälle werden in reißfesten, staubdichten und nach Gefahrstoffrecht gekennzeichneten Behältnissen (Big-Bags, PE-Säcke) verpackt. Schwere Abbruchgeräte und Sprengungen sind unzulässig; tragende Bauteile werden nur nach Abfangung durch das Gewerk Rohbau geöffnet.
UNTERGRUND/BESTAND: Freistehendes Einfamilienhaus, Baujahr 1968, Massivbau: Außenwände Hochlochziegel 30 cm, tragende Innenwände Ziegel 24 cm, nichttragende Innenwände 11,5 cm, Innenputz Kalkgips mit Raufaser; Kellerdecke und Decke über EG Stahlbeton 16 cm; Fußbodenaufbau EG und DG ca. 6 cm Zementestrich auf ca. 2 cm Dämmschicht mit Fliesen, Teppich bzw. Laminat; Treppe EG–DG Stahlbeton mit Natursteinbelag; Dachschrägen mit Holzpaneelen auf ca. 6 cm alter Mineralwolle, Kehlbalkendecke mit Holzpaneelen; gemauerter Schornstein 40 × 40 cm vom Keller bis über Dach. Die Raumaufteilung der Bodenbeläge, die Bestandsfliesenflächen sowie Leitungs- und Stückmengen sind aus Plan- und Flächenangaben geschätzt und nach dem Ortstermin mit dem verbindlichen Angebot zu bestätigen.
SCHADSTOFFE: Eine Schadstofferkundung liegt vor und wird dem Auftragnehmer übergeben. Befunde: Floor-Flex-Platten im Hobbyraum Keller asbesthaltig (ca. 22 m² auf Kleber, Kleber selbst ohne Befund) und alte Mineralwolle in den Dachschrägen (künstliche Mineralfasern alter Art, ca. 46 m²); sonst keine Befunde. Die Asbestarbeiten führt ein Fachbetrieb mit der nach Gefahrstoffverordnung und TRGS 519 erforderlichen Sachkunde, Anzeige und Ausstattung aus; der Nachweis ist mit dem verbindlichen Angebot vorzulegen. Schadstoffarbeiten sind vor allen übrigen Arbeiten im jeweiligen Bereich auszuführen und als eigene Entsorgungsfraktion zu führen. Werden unerwartet weitere schadstoffverdächtige Materialien angetroffen, sind die Arbeiten in diesem Bereich einzustellen und der Auftraggeber unverzüglich zu informieren; eine Erfolgskontrolle bzw. Freimessung durch Sachverständige veranlasst der Auftraggeber gesondert.
SCHNITTSTELLEN: Vor Beginn schaltet das Gewerk Elektroinstallation die Altanlage frei und sichert sie; das Gewerk Sanitärinstallation trennt die Trinkwasserinstallation hinter der Wasserzähleranlage und richtet eine provisorische Bauwasser-Entnahmestelle ein; das Gewerk Heizungsinstallation entleert und legt die Heizungsanlage still und reinigt, demontiert und entsorgt die Öltankanlage einschließlich Ölleitungen und Zubehör. Nicht in diesem LV enthalten: Demontage und Entsorgung der Altfenster, der alten Terrassentür und der Haustür (Gewerk Fenster und Türen); Entfernen der Tapeten (Gewerk Maler- und Lackierarbeiten); Rückbau von Dacheindeckung und Lattung einschließlich der Schornsteinverwahrung (Gewerk Dachdeckerarbeiten); Abfangung des Wanddurchbruchs mit Stahlträgern, Auflagern, Trägertaschen und Abstützung sowie Schließen der Deckenöffnungen und der Abgas-Wandöffnung (Gewerk Rohbau); Schließen der Kehlbalkenlage und der Dachschalung am Schornstein (Gewerk Zimmererarbeiten); Austausch der Kellertürblätter (Gewerk Tischler/Innenausbau); Gerüst und Dachfangschutz (Gewerk Gerüstbau). Die Untergrundvorbereitung für neue Beläge und Putze gehört zu den jeweils belegenden Gewerken.
MENGEN/AUFMASS: Das vorläufige Angebot erfolgt auf Basis der in diesem LV angegebenen Mengen; eine Mengenprüfung durch den Bieter ist vor vorläufiger Beauftragung nicht möglich und wird nicht vorausgesetzt. Nach vorläufiger Beauftragung sind Mengen und örtliche Gegebenheiten im Rahmen des Ortstermins bzw. anhand von Plänen und Unterlagen zu verifizieren; mit Abgabe des verbindlichen Angebots gelten die Mengen als vom Bieter geprüft. Als geschätzt gekennzeichnete Mengen, insbesondere die aus Fläche × Schichtdicke × Rohdichte ermittelten Entsorgungsmengen, sind bis zum verbindlichen Angebot zu prüfen. Vergütet wird ein Pauschalfestpreis auf Grundlage des verbindlichen Angebots; ein Abrechnungsaufmaß findet nicht statt, Wiege- und Übernahmescheine dienen ausschließlich dem Nachweis der ordnungsgemäßen Entsorgung. Eventual-/Bedarfspositionen (NEP) sind nicht im Pauschalfestpreis enthalten und werden nur auf Anordnung des Auftraggebers zum angebotenen Einheitspreis vergütet.
KALKULATION: In die Einheitspreise einschließlich der Baustelleneinrichtung einzurechnen sind die Nebenleistungen nach ATV DIN 18299 und ATV DIN 18459 Abschnitt 4, insbesondere Laden, Zerkleinern und Transport des Abbruchmaterials im Gebäude bis zum Container, Schutz der zu erhaltenden Bauteile, persönliche Schutzausrüstung, Staubminderung sowie laufendes Beräumen und besenreine Übergabe der Arbeitsbereiche. Anfallender Metallschrott (Heizkessel, Heizkörper, Rohre, Badewanne, Kabel) geht in das Eigentum des Auftragnehmers über; Verwertungserlöse sind in die Einheitspreise einzurechnen. Baustrom und Bauwasser stellt der Auftraggeber kostenlos. Alle Preise netto zuzüglich gesetzlicher Mehrwertsteuer.
BAUSTELLE/LOGISTIK: Zufahrt für LKW bis 7,5 t über die eigene Einfahrt; Containerstellplatz in der Einfahrt auf Privatgrund, eine Stellgenehmigung ist nicht erforderlich; Lagerfläche ca. 60 m² auf dem Grundstück. Das Haus ist während der gesamten Bauzeit unbewohnt; Möbel und Einbauküche sind bauseits geräumt. Wohngebiet, Arbeitszeiten werktags 7 bis 18 Uhr; lärmintensive Arbeiten sind auf diese Zeiten zu beschränken. Die Hausanschlüsse für Wasser, Strom und Abwasser bleiben in Betrieb und sind zu schützen.
AUSFÜHRUNGSFOLGE: 1. Schadstoffbereiche (Asbest Keller, KMF Dachgeschoss) einschließlich Reinigung; 2. Installationen, Türen, Fensterbänke, Verkleidungen und Wandfliesen; 3. Bodenbeläge, Estriche und Treppenbelag; 4. Wandöffnung Küche/Wohnen erst nach Einbau und Freigabe der Abfangung durch das Gewerk Rohbau; 5. Schornstein nach dem Abdecken der Dachfläche durch das Gewerk Dachdeckerarbeiten. Die Termine sind mit dem Bauzeitenplan des Auftraggebers abzustimmen; die Innenfensterbänke werden vor dem Fenstertausch ausgebaut.

### 01 Baustelleneinrichtung und Logistik

#### 01.01 Baustelleneinrichtung und Logistik

**01.01.001 Baustelleneinrichtung (einrichten, vorhalten, räumen)**
Einrichten, Vorhalten für die Dauer der Abbruch- und Entkernungsarbeiten und Räumen der Baustelleneinrichtung einschließlich Anlieferung und Abtransport der Geräte (Abbruchhämmer, Wandsäge, Industriesauger, Transportgeräte). Eingeschlossen sind die Absicherung des Containerstellplatzes in der Einfahrt, Abdeckungen zum Schutz der zu erhaltenden Bauteile (Hausanschlüsse mit Wasserzähler und Zählerschrank, Kellertreppe, Stahlbetontreppe EG–DG, Lichtschächte, Anschlüsse der Grundleitungen) sowie Tagesunterkunft und Toilette für das eigene Personal. Baustrom und Bauwasser werden vom Auftraggeber kostenlos gestellt; die Verteilung ab dem Baustromverteiler ist enthalten. Die besenreine Übergabe der Arbeitsbereiche nach jedem Arbeitsabschnitt ist eingeschlossen.
Hinweis: Eine pauschale Baustelleneinrichtung für die gesamte Entkernung.
Menge: 1,000 psch

**01.01.002 Schuttrutsche vom Dachgeschoss zum Container stellen, vorhalten und abbauen**
Stellen, Vorhalten für die Dauer der Rückbauarbeiten im Dachgeschoss und Abbauen einer Schuttrutsche aus Kunststoff-Rutschelementen mit Einfülltrichter von einer Fensteröffnung des Dachgeschosses bis in den Container, Fallhöhe ca. 4 m, mit staubmindernder Abdeckung am Auslauf. Fensterflügel werden hierfür ausgehängt und nach Gebrauch wieder eingehängt; die Befestigung am Gerüst ist nur nach Freigabe durch das Gewerk Gerüstbau zulässig. Die Schuttrutsche dient dem Abtransport von Estrich-, Fliesen- und Schornsteinschutt aus dem Dachgeschoss und schont die Stahlbetontreppe EG–DG. Die Aufstellung des Containers ist auf die Lage der Rutsche abzustimmen.
Hinweis: Aus dem DG fallen ca. 9 t Estrich- und Fliesenschutt sowie Schornsteinschutt an.
Menge: 1,000 psch

### 02 Schadstoffsanierung (Asbest nach TRGS 519, KMF nach TRGS 521)

#### 02.01 Schadstoffsanierung (Asbest nach TRGS 519, KMF nach TRGS 521)

**02.01.001 Asbest-Arbeitsbereich Hobbyraum Keller einrichten, betreiben und räumen (TRGS 519)**
Einrichten, Betreiben und Räumen des Arbeitsbereichs für die Entfernung der asbesthaltigen Floor-Flex-Platten im Hobbyraum Keller (ca. 22 m²) nach TRGS 519. Eingeschlossen sind der Arbeitsplan, die Anzeige der Tätigkeiten bei der zuständigen Behörde und beim Unfallversicherungsträger vor Beginn, die Benennung eines verantwortlichen Sachkundigen, die Abschottung der Türöffnung und sonstiger Öffnungen mit PE-Folie (Dicke mindestens 0,2 mm), Kennzeichnung und Zugangsbeschränkung sowie der Personen-Reinigungsbereich entsprechend dem gewählten Verfahren. Nach Abschluss Feinreinigung aller Oberflächen im Arbeitsbereich durch Absaugen mit Staubklasse H und feuchtes Abwischen, Sichtprüfung und Rückbau der Abschottung; kontaminierte Einwegmaterialien werden als asbesthaltiger Abfall verpackt. Das Verfahren (anerkanntes emissionsarmes Verfahren nach DGUV Information 201-012 oder Arbeitsbereich mit Unterdruckhaltung) ist im verbindlichen Angebot anzugeben.
Hinweis: Befund laut Schadstofferkundung: Hobbyraum 22,0 m².
Menge: 1,000 psch

**02.01.002 Asbesthaltige Floor-Flex-Platten im Hobbyraum aufnehmen und verpacken (TRGS 519)**
Aufnehmen der laut Schadstofferkundung asbesthaltigen Floor-Flex-Platten im Hobbyraum Keller einschließlich vorhandener Sockelleisten, Fläche ca. 22,0 m², unter den Schutzmaßnahmen nach TRGS 519. Die Platten werden möglichst bruchfrei mit Spachtel unter Wärmeeinwirkung abgelöst, dabei befeuchtet und der Arbeitsbereich laufend mit Industriesauger der Staubklasse H abgesaugt. Die Platten sind unmittelbar staubdicht in gekennzeichnete, reißfeste Behältnisse (Big-Bags bzw. PE-Säcke mit Asbestkennzeichnung) zu verpacken und im Arbeitsbereich bis zur Abfuhr bereitzustellen. Die Kleberreste werden in Pos. 02.01.003 entfernt, die Entsorgung erfolgt über Pos. 07.02.006.
Hinweis: Hobbyraum Keller 22,0 m² laut Raumliste und Schadstofferkundung.
Menge: 22,000 m²

**02.01.003 Kleber- und Plattenreste der Floor-Flex-Platten vollflächig entfernen (unter den Schutzmaßnahmen nach TRGS 519)**
Vollflächiges Entfernen der nach dem Aufnehmen der Platten verbleibenden Kleber- und Plattenreste auf dem Kellerboden des Hobbyraums, Fläche ca. 22,0 m², durch Abschleifen mit Schleifmaschinen mit direkter Absaugung (Staubklasse H) innerhalb des Asbest-Arbeitsbereichs. Der Kleber selbst ist laut Schadstofferkundung ohne Befund; da er mit Plattenresten behaftet sein kann, wird er unter denselben Schutzmaßnahmen entfernt. Ziel ist ein von Kleber- und Belagresten freier, tragfähiger Untergrund für die nachfolgende Spachtelung durch das Gewerk Bodenbelagsarbeiten. Der Abtrag wird staubdicht verpackt und mit den asbesthaltigen Abfällen über Pos. 07.02.006 entsorgt.
Hinweis: Gleiche Fläche wie Pos. 02.01.002 (22,0 m²).
Menge: 22,000 m²

#### 02.02 Untertitel 02

**02.02.001 Dachschrägenverkleidung aus Holzpaneelen einschließlich Unterkonstruktion im KMF-Bereich demontieren**
Demontage der Dachschrägenverkleidung im Dachgeschoss aus Holzpaneelen einschließlich Lattung, Befestigungsmitteln und Abschlussleisten von Oberkante Kniestock bis zur Kehlbalkenlage, Fläche ca. 46 m². Da unmittelbar dahinter alte Mineralwolle liegt, erfolgt die Demontage unter den Schutzmaßnahmen nach TRGS 521: Paneele staubarm lösen, Faserstaub laufend mit Industriesauger der Staubklasse H absaugen und die Holzteile abgesaugt aus dem Arbeitsbereich verbringen. Sparren und Kehlbalken dürfen nicht beschädigt werden. Das Holz wird sortenrein als Altholz bereitgestellt und über Pos. 07.02.003 entsorgt.
Hinweis: Dachschrägen DG 46 m² laut Projektangabe.
Menge: 46,000 m²

**02.02.002 Alte Mineralwolle-Dämmung (KMF) ca. 6 cm aus den Dachschrägen ausbauen (TRGS 521)**
Ausbau der vor 1996 eingebauten Mineralwolle-Dämmung zwischen den Sparren der Dachschrägen (künstliche Mineralfasern alter Art, Dicke ca. 6 cm), Fläche ca. 46 m², einschließlich vorhandener Folien, Pappen und Kaschierungen, von innen und vor dem Abdecken des Daches. Ausführung nach TRGS 521 entsprechend der Gefährdungsbeurteilung des Auftragnehmers mit Abschottung des Treppenaufgangs zum Dachgeschoss durch eine Staubschutzwand aus PE-Folie mit Reißverschlusstür. Der Dämmstoff wird möglichst ohne Zerreißen entnommen und sofort in reißfeste, gekennzeichnete KMF-Säcke bzw. Big-Bags verpackt; anschließend werden Sparrenfelder, Sparren und Kehlbalken mit Industriesauger der Staubklasse H abgesaugt. Abschließende Reinigung des Dachgeschosses durch Absaugen und feuchtes Wischen vor der Freigabe für die Folgegewerke; Entsorgung über Pos. 07.02.005.
Hinweis: Dachschrägen DG 46 m², Altdämmung ca. 6 cm laut Projektangabe (Bestandsmaß, nicht Neudämmung).
Menge: 46,000 m²

### 03 Bodenbeläge, Estriche und Treppenbelag

#### 03.01 Bodenbeläge, Estriche und Treppenbelag

**03.01.001 Teppichböden einschließlich Sockelleisten aufnehmen**
Aufnehmen der verklebten bzw. verspannten Teppichböden einschließlich Unterlagen, Spannleisten und Sockelleisten in EG Wohnen/Essen und Arbeitszimmer sowie in DG Flur und Abstellraum, Fläche ca. 60,0 m². Der Belag wird in Bahnen geschnitten, aufgerollt, gebündelt und zum Container transportiert. Kleberreste verbleiben auf dem Estrich, da dieser anschließend nach Pos. 03.01.004 zurückgebaut wird. Entsorgung als gemischte Bau- und Abbruchabfälle über Pos. 07.02.004.
Hinweis: EG Wohnen/Essen 34,0 + Arbeiten 12,5 + DG Flur 9,0 + Abstell 4,5 = 60,0 m² (Belagzuordnung geschätzt).
Menge: 60,000 m²

**03.01.002 Laminatböden einschließlich Trittschallunterlage und Sockelleisten aufnehmen**
Aufnehmen der schwimmend verlegten Laminatböden einschließlich Trittschallunterlage, Übergangsprofilen und Sockelleisten in DG Eltern, Kind 1 und Kind 2, Fläche ca. 48,0 m². Laminat und Sockelleisten (Altholz) sowie Unterlage und Profile (Kunststoff) werden getrennt gesammelt und zum jeweiligen Container transportiert. Der darunterliegende Estrich wird nach Pos. 03.01.004 zurückgebaut. Entsorgung über Pos. 07.02.003 (Laminat) und Pos. 07.02.004 (Unterlage).
Hinweis: DG Eltern 19,5 + Kind 1 14,5 + Kind 2 14,0 = 48,0 m² (Belagzuordnung geschätzt).
Menge: 48,000 m²

**03.01.003 Fußbodenaufbau in gefliesten Räumen bis auf die Rohdecke zurückbauen (Fliesen, Estrich, Dämmschicht)**
Rückbau des kompletten Fußbodenaufbaus in EG Diele, Gäste-WC, Küche und Abstellraum unter der Treppe sowie im DG-Bad, Fläche ca. 39,0 m²: Bodenfliesen mit Mörtelbett bzw. Kleber und Fliesensockel sowie darunterliegender Zementestrich ca. 6 cm werden in einem Arbeitsgang mit Abbruchhammer aufgebrochen und bis auf die Stahlbeton-Rohdecke entfernt. Die Dämmschicht ca. 2 cm (laut Schadstofferkundung ohne Befund) wird getrennt aufgenommen. Randbereiche, Türdurchgänge und Rohrdurchführungen werden von Hand nachgearbeitet, die Rohdecke wird besenrein übergeben und nicht beschädigt. Mineralischer Schutt über Pos. 07.02.002, Dämmschicht über Pos. 07.02.004.
Hinweis: EG Diele 12,0 + Gäste-WC 2,8 + Küche 11,5 + Abstell 2,2 = 28,5 m²; DG Bad 10,5 m²; Summe 39,0 m².
Menge: 39,000 m²

**03.01.004 Zementestrich ca. 6 cm mit Dämmschicht ca. 2 cm in Räumen ohne Fliesen zurückbauen**
Aufbrechen und Entfernen des schwimmenden Zementestrichs, Dicke ca. 6 cm, einschließlich Randstreifen und der darunterliegenden Dämmschicht ca. 2 cm in EG Wohnen/Essen und Arbeitszimmer sowie in DG Eltern, Kind 1, Kind 2, Flur und Abstellraum, Fläche ca. 108,0 m², bis auf die Stahlbeton-Rohdecke. Der Estrich wird sortenrein als Beton gesammelt, die Dämmschicht getrennt aufgenommen. Abtransport aus dem Dachgeschoss über die Schuttrutsche nach Pos. 01.01.002; die Rohdecke wird ohne Beschädigung besenrein übergeben. Entsorgung über Pos. 07.02.001 (Estrich) und Pos. 07.02.004 (Dämmschicht).
Hinweis: Estrichfläche gesamt EG 75,0 + DG 72,0 = 147,0 m² abzüglich geflieste Räume 39,0 m² = 108,0 m².
Menge: 108,000 m²

**03.01.005 Natursteinbelag der Treppe EG–DG entfernen**
Entfernen des alten Natursteinbelags der geraden Stahlbetontreppe EG–DG mit 15 Steigungen und 0,95 m Laufbreite: Setzstufen-, Trittstufen- und Austrittsbeläge einschließlich Mörtelbett werden bis auf den tragfähigen Stahlbeton abgestemmt. Die Stahlbetontreppe bleibt erhalten; Stufenkanten und Laufplatte dürfen nicht beschädigt werden. Die Fläche wird für den neuen Treppenbelag des Gewerks Tischler/Innenausbau besenrein übergeben. Einheitspreis je Stufe (Steigung mit zugehöriger Tritt- bzw. Austrittsfläche); Schutt über Pos. 07.02.002.
Hinweis: 15 Steigungen (14 Trittstufen + Austritt) laut Projektangabe.
Menge: 15,000 Stk

### 04 Wandbeläge, Deckenverkleidungen, Türen und Fensterbänke

#### 04.01 Wandbeläge, Deckenverkleidungen, Türen und Fensterbänke

**04.01.001 Wandfliesen in Bad, Gäste-WC und Küche abschlagen**
Abschlagen der Wandfliesen einschließlich Mörtelbett bzw. Kleber sowie Kanten- und Abschlussprofilen bis auf den tragfähigen Untergrund aus Mauerwerk bzw. Putz im DG-Bad (ca. 30 m²), im Gäste-WC EG (ca. 9 m²) und am Fliesenspiegel der Küche (ca. 3,5 m²), Gesamtfläche ca. 42,5 m². Lose und hohl liegende Putzreste im Fliesenbereich werden mit entfernt, angrenzende Putzflächen geschont. Ausgleich und Ausbesserung der Wandflächen für neue Beläge sind nicht Bestandteil dieser Leistung. Schutt über Pos. 07.02.002.
Hinweis: Bad 30,0 + Gäste-WC 9,0 + Küche 3,5 = 42,5 m²; Bestandsflächen geschätzt in Anlehnung an die geplanten Fliesenflächen.
Menge: 42,500 m²

**04.01.002 Deckenverkleidungen aus Holzpaneelen einschließlich Unterkonstruktion demontieren (DG Kehlbalkendecke, EG Arbeitszimmer)**
Demontage der Deckenverkleidungen aus Holzpaneelen einschließlich Lattung, Befestigungsmitteln und Abschlussleisten unter der Kehlbalkenlage im Dachgeschoss (ca. 46,0 m²) und an der Stahlbetondecke des Arbeitszimmers EG (ca. 12,5 m²), Gesamtfläche ca. 58,5 m². Die Kehlbalken bleiben unbeschädigt; Befestigungsmittel in der Stahlbetondecke werden bündig entfernt bzw. abgetrennt. Im Dachgeschoss wird erst nach Abschluss und Reinigung des KMF-Bereichs (Pos. 02.02.002) gearbeitet. Das Holz wird sortenrein als Altholz über Pos. 07.02.003 entsorgt.
Hinweis: Kehlbalkendecke DG 46,0 + Arbeitszimmer EG 12,5 = 58,5 m².
Menge: 58,500 m²

**04.01.003 Innentüren mit Holzzargen in EG und DG ausbauen**
Ausbau der Innentüren einschließlich Türblatt, Holz-Umfassungszarge bzw. Futter und Bekleidung, Beschlägen, Drückergarnituren und Türschwellen in EG und DG, ca. 10 Stück (EG: Gäste-WC, Küche, Arbeitszimmer, Abstellraum, Diele–Wohnen; DG: Eltern, Bad, Kind 1, Kind 2, Abstellraum). Die Zargen werden durch Lösen von Befestigungen und Montageschaum ohne Beschädigung der Laibungen ausgebaut, die Laibungen besenrein übergeben. Holz über Pos. 07.02.003, Metallteile verbleiben beim Auftragnehmer. Stahlzargen und Türblätter im Keller sind nicht Bestandteil.
Hinweis: 9 Türöffnungen mit neuer Zarge (EG 4, DG 5) + 1 Öffnung Diele–Wohnen (künftig Glasschiebetür) = 10 Stk.
Menge: 10,000 Stk

**04.01.004 Alte Innenfensterbänke ausbauen**
Ausbau der alten Innenfensterbänke an den Fenstern F01 bis F10, ca. 10 Stück mit einer Gesamtlänge von ca. 11,5 m, nach Bestand im Mörtelbett verlegt, einschließlich Mörtelbett bis auf das Brüstungsmauerwerk. Die Arbeiten erfolgen im Zuge der Entkernung vor dem Fenstertausch und in Abstimmung mit dem Gewerk Fenster und Türen. Angrenzende Wandflächen und die Fensterrahmen bis zu ihrem Ausbau sind zu schonen. Schutt über Pos. 07.02.002.
Hinweis: 10 Fassadenfenster F01–F10; Länge ca. Summe Fensterbreiten 11,2 m zuzüglich Überstand.
Menge: 10,000 Stk

### 05 Wandöffnung und Schornstein

#### 05.01 Wandöffnung und Schornstein

**05.01.001 Wandöffnung in tragender Innenwand Küche/Wohnen unter eingebauter Abfangung ausbrechen**
Herstellen der Wandöffnung in der tragenden Innenwand aus Ziegelmauerwerk 24 cm mit beidseitigem Kalkgipsputz und Tapete zwischen Küche und Wohnen/Essen, lichte Breite 3,00 m, lichte Höhe ca. 2,40 m ab Oberkante Rohdecke bis Unterkante der Stahlträger, Ausbruchvolumen ca. 1,9 m³. Die Ausführung erfolgt erst nach Einbau der Stahlträger, der Betonauflager und der Abstützung durch das Gewerk Rohbau und nach dessen schriftlicher Fertigmeldung sowie Freigabe durch den Auftraggeber. Die Laibungen werden mit Wandsäge lotrecht und maßgenau getrennt (2 × 2,40 m), das Mauerwerk von oben nach unten erschütterungsarm ausgebrochen; die Abstützung darf nicht beeinträchtigt werden. Putz und Tapete der Ausbruchfläche sowie zuvor stillgelegte Leitungen in diesem Wandabschnitt werden mit entfernt; Schutt über Pos. 07.02.002.
Hinweis: 3,00 m × 2,40 m × ca. 0,27 m (24 cm + Putz) = ca. 1,94 m³.
Menge: 1,000 Stk

**05.01.002 Gemauerten Schornstein 40 × 40 cm vom Keller bis über Dach vollständig abbrechen**
Abbruch des gemauerten Schornsteins, Außenquerschnitt ca. 40 × 40 cm, einschließlich Schornsteinkopf mit Kopfabdeckung, Reinigungs- und Anschlussöffnungen, Reinigungstüren und Abgasanschluss-Formstücken, von über Dach bis Oberkante Kellerfußboden, Höhe ca. 10,7 m, abschnittsweise von oben nach unten. Kopf und Schaft im Dachraum werden nach dem Abdecken der Dachfläche durch das Gewerk Dachdeckerarbeiten vom Dachraum aus mit Arbeitsbühne abgetragen; die Sicherung gegen Absturz erfolgt über die Arbeitsbühne und den Dachfangschutz des Gewerks Gerüstbau. Die Durchdringungen von Kellerdecke, Decke über EG und Kehlbalkenlage werden freigelegt und die Deckenränder ohne Beschädigung von Beton und Bewehrung gesäubert; die Aufstandsfläche im Keller wird bündig abgetragen. Schutt aus dem Dachgeschoss über die Schuttrutsche, Entsorgung über Pos. 07.02.002.
Hinweis: Kellerfußboden ca. −1,90 m (Annahme) bis Schornsteinkopf ca. +8,80 m (First +8,30 m + ca. 0,50 m) = ca. 10,7 m.
Menge: 10,700 m

### 06 Haustechnische Altinstallationen

#### 06.01 Haustechnische Altinstallationen

**06.01.001 Sanitärobjekte demontieren (WC-Anlagen, Waschtisch, Handwaschbecken)**
Demontage der Sanitärobjekte im DG-Bad (WC mit Spülkasten, Waschtisch) und im Gäste-WC EG (WC mit Spülkasten, Handwaschbecken), zusammen 4 Stück, nach dem Trennen der Wasserversorgung durch das Gewerk Sanitärinstallation. Eingeschlossen sind Armaturen, Siphons, Spülkästen, Befestigungen, Spiegel und Accessoires. Keramik wird über Pos. 07.02.002 entsorgt, Metallteile verbleiben beim Auftragnehmer.
Hinweis: Bad DG: 1 WC, 1 Waschtisch; Gäste-WC: 1 WC, 1 Handwaschbecken = 4 Stk.
Menge: 4,000 Stk

**06.01.002 Badewanne einschließlich Wannenverkleidung ausbauen**
Ausbau der Badewanne im DG-Bad (Bestand, eingefliest bzw. eingemauert) einschließlich Wannenträger, Ab- und Überlaufgarnitur, Wannenarmatur sowie gemauerter und gefliester Wannenschürze. Die Anschlussleitungen werden abgetrennt und nach Pos. 06.01.003 und 06.01.004 zurückgebaut. Die Wanne verbleibt als Metallschrott beim Auftragnehmer, der mineralische Schutt wird über Pos. 07.02.002 entsorgt.
Hinweis: 1 Badewanne im DG-Bad.
Menge: 1,000 Stk

**06.01.003 Trinkwasser- und Heizungsrohrleitungen rückbauen**
Rückbau der alten Rohrleitungen einschließlich Dämmung, Befestigungen und Armaturen in Keller, EG und DG, zusammen ca. 250 m: Trinkwasserleitungen für Kalt- und Warmwasser einschließlich Absperrarmaturen ab der Trennstelle hinter der Wasserzähleranlage nach dem Trennen und Entleeren durch das Gewerk Sanitärinstallation (ca. 90 m) sowie Heizungsrohrleitungen für Vor- und Rücklauf vom Kesselstandort bis zu den Heizkörpern nach Entleeren der Anlage durch das Gewerk Heizungsinstallation (ca. 160 m); Restwasser wird aufgefangen. Der Hausanschluss mit Wasserzähleranlage und die vom Gewerk Sanitärinstallation hergestellte provisorische Bauwasser-Entnahmestelle bleiben in Betrieb und sind zu schützen. Steig- und Anbindeleitungen werden aus Schlitzen und Durchführungen entfernt, soweit dies ohne Beschädigung tragender Bauteile möglich ist; nicht entfernbare Abschnitte werden abgetrennt und verschlossen im Bauteil belassen. Metall verbleibt beim Auftragnehmer, Dämmung über Pos. 07.02.004.
Hinweis: Geschätzt: Trinkwasser für Bad DG, Gäste-WC, Küche, Waschküche mit Steig- und Verteilleitungen (Kalt + Warm) ca. 90 m; Heizung Anbindeleitungen 12 Heizkörper ca. 72 m, Steigstränge ca. 48 m, Verteilung Keller ca. 40 m = 160 m; gesamt 250 m.
Menge: 250,000 m

**06.01.004 Abwasserleitungen bis zu den verbleibenden Grundleitungen rückbauen**
Rückbau der alten Abwasserleitungen (Fall-, Sammel- und Anschlussleitungen DN 50 bis DN 100 einschließlich Lüftungsleitung im Gebäude und Befestigungen) in Keller, EG und DG bis zu den Anschlussstellen der verbleibenden Grundleitungen, Länge ca. 40 m. Die Grundleitungen bleiben erhalten (Kamerabefahrung ohne Befund); offene Anschlüsse werden mit Muffenstopfen bzw. Verschlusskappen dicht und geruchssicher verschlossen und gegen Eintrag von Schutt gesichert. Leitungen in Schlitzen werden entfernt, soweit dies ohne Beschädigung tragender Bauteile möglich ist. Gussrohre verbleiben als Metallschrott beim Auftragnehmer, Kunststoffrohre werden über Pos. 07.02.004 entsorgt.
Hinweis: Geschätzt: Fallleitung DG–Keller ca. 7 m, Anschluss- und Sammelleitungen ca. 33 m.
Menge: 40,000 m

#### 06.02 Untertitel 02

**06.02.001 Ölheizkessel mit Brenner und Kesselzubehör ausbauen**
Ausbau des Öl-Heizkessels im Technikraum Keller nach Entleeren und Stilllegen der Anlage durch das Gewerk Heizungsinstallation, einschließlich Ölbrenner, Kesselregelung, Abgasverbindungsstück zum Schornstein, Umwälzpumpen, Ausdehnungsgefäß, Sicherheits- und Kesselarmaturen sowie eines am Kessel angebauten Warmwasserspeichers. Der Kessel wird vor Ort zerlegt bzw. zerschnitten und über die Kellertreppe abtransportiert. Ölberührte Teile des Brenners werden restentleert und tropfdicht verpackt übergeben. Die Öltankanlage einschließlich Ölleitungen ist nicht Bestandteil; Metall verbleibt beim Auftragnehmer.
Hinweis: 1 Ölkessel laut Projektangabe.
Menge: 1,000 Stk

**06.02.002 Heizkörper demontieren**
Demontage von 12 Heizkörpern unterschiedlicher Größe in EG und DG nach Entleeren der Anlage durch das Gewerk Heizungsinstallation, einschließlich Ventilen, Verschraubungen, Konsolen und Halterungen. Restwasser wird aufgefangen; Bohrlöcher werden nicht verschlossen. Der Abtransport aus dem Dachgeschoss erfolgt über die Treppe ohne Beschädigung der Stahlbetontreppe. Metall verbleibt beim Auftragnehmer.
Hinweis: 12 Heizkörper laut Projektangabe.
Menge: 12,000 Stk

#### 06.03 Untertitel 03

**06.03.001 Elektro-Installationsgeräte, Dosen und Leuchten demontieren**
Demontage der alten Elektro-Installationsgeräte nach Freischaltung und Sicherung durch das Gewerk Elektroinstallation: Schalter, Steckdosen, Abdeckungen, Leuchten und Leuchtenauslässe, Abzweig- und Geräteeinsätze sowie Klingel-, Telefon- und Antennendosen in Keller, EG und DG einschließlich etwa vorhandener alter Unterverteiler (Sicherungskästen) in EG und DG, ca. 90 Stück. Unterputzdosen werden geöffnet und die Leitungen abgetrennt; Dosen verbleiben nur dort, wo ihr Ausbau den Putz großflächig zerstören würde. Zählerschrank mit Hausanschluss und Baustromverteiler bleiben unberührt. Kunststoffteile über Pos. 07.02.004, Metall verbleibt beim Auftragnehmer.
Hinweis: Geschätzt: EG ca. 45, DG ca. 33, Keller ca. 12 Geräte, Auslässe und Dosen.
Menge: 90,000 Stk

**06.03.002 Elektroleitungen unter Putz in EG und DG entfernen**
Entfernen der stillgelegten Elektroleitungen unter Putz einschließlich Schwachstromleitungen in EG und DG, Länge ca. 300 m. Die Leitungen werden an den geöffneten Geräte- und Abzweigdosen herausgezogen; im Putz eingebettete Stegleitungen, die sich nicht zerstörungsarm ziehen lassen, werden beidseitig bündig abgetrennt und spannungsfrei im Putz belassen. Eine großflächige Zerstörung des Wandputzes ist zu vermeiden. Leitungen in der Ausbruchfläche Küche/Wohnen und in rückzubauenden Bauteilen werden mit diesen entfernt; Kabelschrott verbleibt beim Auftragnehmer.
Hinweis: Geschätzt für ca. 147 m² Bodenfläche EG/DG mit Ausstattung Baujahr 1968.
Menge: 300,000 m

**06.03.003 Elektroleitungen auf Putz im Keller entfernen**
Entfernen der alten Aufputzleitungen einschließlich Leitungsschellen, Kabelkanälen und Installationsrohren im Keller (Technikraum, Waschküche, Hobbyraum, Vorrat, Flur), Länge ca. 80 m, nach Freischaltung. Die Zuleitung zum Zählerschrank und vom Gewerk Elektroinstallation gekennzeichnete, weiter benötigte Leitungen bleiben erhalten. Im Hobbyraum wird erst nach Abschluss der Asbestarbeiten gearbeitet. Kabelschrott verbleibt beim Auftragnehmer, Kunststoffteile über Pos. 07.02.004.
Hinweis: Geschätzt für 5 Kellerräume mit 66 m² Nutzfläche.
Menge: 80,000 m

### 07 Containergestellung und Entsorgung

#### 07.01 Containergestellung und Entsorgung

**07.01.001 Absetzcontainer 5 m³ für mineralische Abfälle stellen und abfahren**
Gestellung von Absetzcontainern 5 m³ auf dem Containerstellplatz in der Einfahrt (Privatgrund) für Beton/Estrich sortenrein (2 Stück) und Bauschutt gemischt (3 Stück), einschließlich Anlieferung, Standzeit bis 1 Woche je Container, Abholung und Transport zur zugelassenen Recycling- bzw. Entsorgungsanlage. Die Containergröße ist wegen des Gewichts mineralischer Abfälle gewählt. Die Annahme- und Verwertungskosten werden ausschließlich über Pos. 07.02.001 und 07.02.002 vergütet. Wiegescheine sind als Entsorgungsnachweis zu übergeben.
Hinweis: Estrich 13,6 t / ca. 9,7 m³ lose → 2 Stk; Bauschutt gemischt 15,0 t / ca. 12,4 m³ lose → 3 Stk.
Menge: 5,000 Stk

**07.01.002 Absetzcontainer 10 m³ für Altholz und gemischte Bau- und Abbruchabfälle stellen und abfahren**
Gestellung von Absetzcontainern 10 m³ auf dem Containerstellplatz in der Einfahrt für Altholz A II (1 Stück) und gemischte Bau- und Abbruchabfälle (1 Stück), einschließlich Anlieferung, Standzeit bis 1 Woche je Container, Abholung und Transport zur zugelassenen Verwertungs- bzw. Vorbehandlungsanlage. Die Container sind bei Bedarf gegen Witterung abzudecken. Die Annahmekosten werden ausschließlich über Pos. 07.02.003 und 07.02.004 vergütet; Wiegescheine sind zu übergeben.
Hinweis: Holz ca. 1,4 t / ca. 7 m³ lose → 1 Stk; gemischte Abfälle ca. 1,2 t / ca. 7 m³ lose → 1 Stk.
Menge: 2,000 Stk

#### 07.02 Untertitel 02

**07.02.001 Entsorgung Beton/Estrich sortenrein (AVV 17 01 01)**
Annahme und Verwertung des sortenreinen Estrichbruchs aus Pos. 03.01.004 in einer zugelassenen Recyclinganlage, Abfallschlüssel AVV 17 01 01 (Beton), Menge ca. 13,6 t. Eingeschlossen sind Annahmegebühren und die Nachweisführung mit Wiege- und Lieferscheinen. Die Getrennthaltung erfolgt nach Gewerbeabfallverordnung; der Transport ist in Pos. 07.01.001 enthalten.
Hinweis: 108,0 m² × 0,06 m × 2,1 t/m³ = 13,6 t.
Menge: 13,600 t

**07.02.002 Entsorgung Bauschutt gemischt aus Beton, Ziegeln, Fliesen und Keramik (AVV 17 01 07)**
Annahme und Verwertung des gemischten mineralischen Bauschutts aus Pos. 03.01.003, 03.01.005, 04.01.001, 04.01.004, 05.01.001, 05.01.002, 06.01.001 und 06.01.002 in einer zugelassenen Recyclinganlage, Abfallschlüssel AVV 17 01 07, Menge ca. 15,0 t. Eingeschlossen sind Annahmegebühren und Nachweisführung mit Wiege- und Lieferscheinen. Störstoffe (Holz, Kunststoff, Metall, Dämmstoffe) sind vorher auszusortieren; der Transport ist in Pos. 07.01.001 enthalten.
Hinweis: Geflieste Böden 39,0 m² × 0,176 t/m² = 6,9 t; Wandfliesen 42,5 m² × 0,045 t/m² = 1,9 t; Wandöffnung 1,94 m³ × 1,6 t/m³ = 3,1 t; Schornstein 0,12 m² × 10,7 m × 1,6 t/m³ = 2,1 t; Treppenbelag ca. 0,8 t; Fensterbänke und Sanitärkeramik ca. 0,2 t; Summe ca. 15,0 t.
Menge: 15,000 t

**07.02.003 Entsorgung Altholz A II (AVV 17 02 01)**
Annahme und Verwertung des Altholzes der Kategorie A II (Holzpaneele, Lattungen, Innentüren mit Zargen, Laminat, Holzsockelleisten) aus Pos. 02.02.001, 03.01.002, 04.01.002 und 04.01.003, Abfallschlüssel AVV 17 02 01, Menge ca. 1,4 t. Eingeschlossen sind Annahmegebühren und Nachweisführung. Das Holz ist frei von Metall- und Mineralanhaftungen zu halten; der Transport ist in Pos. 07.01.002 enthalten.
Hinweis: Paneele mit Lattung 104,5 m² × 7 kg/m² = 0,73 t; Türen 10 × 30 kg = 0,30 t; Laminat 48,0 m² × 7 kg/m² = 0,34 t; Sockelleisten ca. 0,03 t; Summe ca. 1,4 t.
Menge: 1,400 t

**07.02.004 Entsorgung gemischte Bau- und Abbruchabfälle (AVV 17 09 04)**
Annahme und Vorbehandlung der gemischten Bau- und Abbruchabfälle (Teppichböden, Trittschallunterlagen, Dämmschicht unter dem Estrich, Rohrdämmungen, Kunststoffrohre und -teile, Folien und Kleinteile) in einer zugelassenen Vorbehandlungsanlage, Abfallschlüssel AVV 17 09 04, Menge ca. 1,2 t. Eingeschlossen sind Annahmegebühren sowie die Dokumentation der Getrennthaltung bzw. der Ausnahme nach Gewerbeabfallverordnung. Der Transport ist in Pos. 07.01.002 enthalten.
Hinweis: Teppich 60 m² × 2,5 kg/m² = 0,15 t; Dämmschicht 147 m² × 0,02 m ≈ 2,9 m³ ≈ 0,6 t; Kunststoffe, Rohrdämmung, Kleinteile ca. 0,45 t; Summe ca. 1,2 t.
Menge: 1,200 t

**07.02.005 Entsorgung künstliche Mineralfasern alter Art (AVV 17 06 03*)**
Annahme und Beseitigung der verpackten KMF-Abfälle aus Pos. 02.02.001 und 02.02.002 einschließlich kontaminierter Einwegmaterialien und Folien in einer für diesen Abfall zugelassenen Anlage, Abfallschlüssel AVV 17 06 03* (gefährlicher Abfall), Menge ca. 0,2 t. Eingeschlossen sind Annahmegebühren und Entsorgungsnachweise. Abfuhr und Nachweisführung über Pos. 07.02.007.
Hinweis: 46 m² × 0,06 m = 2,8 m³ Mineralwolle (ca. 30 kg/m³) ≈ 0,1 t zuzüglich Verpackung und Einwegmaterial ≈ 0,2 t.
Menge: 0,200 t

**07.02.006 Entsorgung asbesthaltige Abfälle (AVV 17 06 05*)**
Annahme und Beseitigung der staubdicht verpackten asbesthaltigen Abfälle aus Pos. 02.01.001 bis 02.01.003 (Floor-Flex-Platten, Sockelleisten, Kleber- und Plattenreste, kontaminierte Einwegmaterialien) in einer für Asbestabfälle zugelassenen Anlage, Abfallschlüssel AVV 17 06 05* (gefährlicher Abfall), Menge ca. 0,2 t. Eingeschlossen sind Annahmegebühren und Entsorgungsnachweise. Abfuhr und Nachweisführung über Pos. 07.02.007.
Hinweis: 22 m² Platten ca. 0,1 t + Kleberabtrag ca. 0,02 t + Verpackung und Einwegmaterial ≈ 0,2 t.
Menge: 0,200 t

**07.02.007 Abfuhr und Nachweisführung der gefährlichen Abfälle (Asbest, KMF)**
Abfuhr der verschlossenen Gebinde mit asbesthaltigen Abfällen und KMF-Abfällen in einer gemeinsamen Fahrt zur zugelassenen Annahmestelle mit einem nach Abfall- und Gefahrgutrecht geeigneten Fahrzeug. Eingeschlossen sind die gesicherte Zwischenlagerung der Gebinde auf dem Grundstück bis zur Abfuhr, Übernahmescheine bzw. Entsorgungsnachweise im elektronischen Abfallnachweisverfahren nach Nachweisverordnung und die Übergabe der Nachweise an den Auftraggeber. Die Annahmekosten werden über Pos. 07.02.005 und 07.02.006 vergütet.
Hinweis: 1 gemeinsame Abfuhr nach Abschluss der Schadstoffarbeiten.
Menge: 1,000 Stk

### 08 Sonstiges / Eventualpositionen

#### 08.01 Sonstiges / Eventualpositionen

**08.01.001 NEP: Stundenlohnarbeiten Abbruchfacharbeiter**
Bedarfsposition: Stundenlohnarbeiten eines Abbruchfacharbeiters für vom Auftraggeber angeordnete, in diesem LV nicht beschriebene Rückbauleistungen, z. B. den Rückbau unvorhergesehener Einbauten, einschließlich Kleingeräten und Werkzeug. Ausführung nur auf schriftliche Anordnung; Stundennachweise sind täglich zur Abzeichnung vorzulegen. Die Leistung ist nicht im Pauschalfestpreis enthalten und wird zum angebotenen Einheitspreis nach den tatsächlich angeordneten Stunden vergütet.
Hinweis: Einheitspreis je Stunde, Menge nicht abgrenzbar.
Bedarfsposition (NEP): Abrechnung nur bei tatsächlicher Beauftragung/Ausführung.
Menge: 1,000 h
